# 2 Jahresvertrag Zülpich 2026 - 2027
Angebotsaufforderung (GAEB DA XML 3.3, DA83)
Projekt: A2-3270-
Währung: EUR
Ausführungsbeginn: 01.01.2023
Ausführungsende: 31.12.2025
Auftraggeber: Erftverband, Am Erftverband 6, 50126 Bergheim
Ausführungsort: Hausanschlüsse Zülpich 2026-2027
Erstellt mit: BUILDUP, BUILDUP v29.0.0.0, 06.11.2025

## 001 Beschilderung nach Regel- und Verkehrszeichenplan

### 1 Beschilderung nach Regel- und Verkehrszeichenplan

*Hinweis: Beschilderung nach Regel- und Verkehrszeichenplan*
Beschilderung nach den Richtlinien für die Sicherung von Arbeitsstellen an Straßen - RSA neueste Fassung und der StVO, gemäß Regel- bzw. Verkehrszeichenplan aufstellen, vorhalten und wieder abbauen. Eingeschlossen sind die entsprechend dem Baufortschritt erforderlichen Umsetzungen und die nächtliche Beleuchtung.
Die Erstellung des Verkehrszeichenplanes, das Einreichen zur Anordnung und die zu begleichenden Gebühren sind mit dem Einheitspreis abgegolten und obliegen dem AN. Positionen kommen nur zur Ausführung, wenn Beschilderung nach Regel- bzw. Verkehrszeichenplan von der Verkehrsbehörde gefordert werden.
Abrechnungsgrundlage bildet der angeordnete Plan von der Verkehrsbehörde. Er ist der Abrechnung beizulegen; sonst wie folgt.

**1.1 Beantragung Verkehrsgenehmigung**
Beantragung der Verkehrsgenehmigung als Jahresgenehmigung für alle nicht klassifizierten Strassen im Stadtgebiet Zülpich. Die Gebühren werden gegen Nachweis vom AG erstattet.
Menge: 1,000 St

**1.2 Einzelgenehmigung**
wie vor, jedoch als Einzelgenehmigung für klassifizierte Strassen
Menge: 5,000 St

**1.3 B I/1-5 und B I/7-17 auf Fahrbahnen**
Beschilderung nach den Regelplänen B I - (Fahrbahn) innerörtliche Straßen, Arbeitsstellen von längerer Dauer im Fahrbahnbereich. Regelpläne B I/1 bis B I/5 und B I/7 bis B I/17;
sonst wie vor.
Menge: 10,000 St

**1.4 LSA B I/6, 2-streifig, halbseitige Sperrung**
Lichtsignalanlage mit Beschilderung nach Regelplan B I/6 Fahrbahn 2-streifig mit halbseitiger Sperrung, Verkehrsregelung durch Lichtsignalanlage einschließlich der Betriebsstunden, Handschaltung wird gesondert vergütet.
Verbleibende Fahrspurbreite mind. 2,75 m, Baustellenlänge über 50 m; sonst wie vor.
Menge: 3,000 St

**1.5 Stunden LSA manuell**
Handschaltung der Lichtsignalanlage Betriebsstunden für die Lichtsignalanlage entsprechend Regelplan B I/6, mit grün-gelb-rot Schaltung für Handschaltung nach Vorgabe durch die Verkehrsbehörde, auf besondere Anordnung der Bauleitung durchführen; als Zulage, sonst wie vor.
Menge: 5,000 h

**1.6 B II/1-9 auf Geh- und/oder Radwegen**
Beschilderung nach den Regelplänen B II - (Geh-, Radweg) innerörtliche Straßen, Arbeitsstellen von längerer Dauer im Geh- und/oder Radwegbereich Regelplan B II/1 bis B II/9; sonst wie vor.
Menge: 3,000 St

**1.7 B IV/1-3 kürzere Dauer**
Beschilderung nach den Regelplänen B IV - (kürzere Dauer) innerörtliche Straßen, Arbeitsstellen von kürzerer Dauer Regelplan B IV/1 bis B IV/3; sonst wie vor.
Menge: 5,000 St

**1.8 C I/1-8 längere Dauer**
Beschilderung nach den Regelplänen C I - (längere Dauer) Landstraßen, Arbeitsstellen von längerer Dauer Regelplan C I/1 bis C I/8; sonst wie vor.
Menge: 3,000 St

**1.9 C II/1-4 kürzere Dauer**
Beschilderung nach den Regelplänen C II - (kürzere Dauer) Landstraßen, Arbeitsstellen von kürzerer Dauer Regelplan C II/1 bis C II/4; sonst wie vor.
Menge: 8,000 St

**1.10 Vollsperrung mit Umleitungsbeschilderung**
Vollsperrung mit Umleitungsbeschilderung für nicht klassifizierten Strassen im Stadtgebiet
Menge: 1,000 St
